# Umbau Instandsetzung Gymnasium Schrobenhausen
Angebotsaufforderung (GAEB DA XML 3.3, DA83)
Projekt: 1805
Währung: EUR
Vergabeart: Offenes Verfahren
Erstellt mit: GXML Toolbox V3.3 R20220330, ORCA AVA 27 27.00.00, 12.03.2026

## Allgemeine Projektbeschreibung
ALLGEMEINE PROJEKTBESCHREIBUNG

Bauvorhaben:
Sanierung und Erweiterung des Gymnasiums in Schrobenhausen
BA II Anbau eines Klassentraktes
Georg-Leinfelder-Str. 14
86529 Schrobenhausen

Bauherr:
Landratsamt Neuburg-Schrobenhausen
Platz der Deutschen Einheit 1
86633 Neuburg an der Donau

Baubeschreibung
Ergänzende Beschreibung der Baumaßnahme gemäß DIN 18299

Obgleich das Gymnasium Schrobenhausen im Laufe seines Bestehens mehrfach umgebaut und erweitert wurde kann bis jetzt der, gemäß schulaufsichtlich genehmigtem Raumprogramm, benötigte Raumbedarf nicht abgebildet werden.

Deshalb beabsichtigt der Landkreis Neuburg-Schrobenhausen als Sachaufwandsträger das Gymnasium abermals zu erweitern und den in die Jahre gekommenen Bestandsbau von Grund auf zu sanieren. Diese Maßnahmen erfolgen in zwei Bauabschnitten. Im Folgenden wird hier der Bauabschnitt II ausgeschrieben. Nach Fertigstellung des BAII wird der BAIII ausgeschrieben.
Für Umbau, Sanierung und Erweiterung des Gymnasiums im BA II sind folgende Maßnahmen angedacht:
- Neubau eines Klassentrakts
- Energetische Ertüchtigung der Fassade im Bestand
- Rückbau des bestehenden Satteldachs
- Errichtung eines durchgängigen Daches für den Bestand und Neubau
- Erneuerung und energetische Ertüchtigung der Fenster/ Fassaden
- Errichtung eines umlaufenden Fluchtbalkons in Ebene 1 und Ebene 2
- Ertüchtigung der TGA im Bestand
- Maßnahmen zur Brandschutzertüchtigung

Das Grundstück hat eine Größe von kumuliert ca. 16.500m².

Außenabmessung des Neubaus:
Länge: ca. 40,00m
Breite: ca. 25,00m
Höhe: ca. 12,30m ab OK FFB-Untergeschoss

Außenabmessung des Bestands im Bereich des BAII (Sanierungsbereich):
Größte Länge: ca. 45,30m
Größte Breite: ca. 22,00m
Größte Höhe: ca. 12,70m ab OK FFB-Untergeschoss

Konstruktion Neubau:
Der Klassentrakt wird in Massivbauweise aus Stahlbeton errichtet. Die statisch notwendigen Innenwände werden aus Stahlbeton in Sichtbetonqualität hergestellt. Vorsatzschalen und untergeordnete Wände werden in Leichtbauweise (Trockenbau) erstellt. Die Decke über 1.OG wird bituminös abgedichtet und mit einer zweilagigen Dämmschicht versehen. Eine zImmermansmäßige Walmdachkonstruktion wird errichtet. Das Walmdach wird als Alu-Bördelstehfalzdach gedeckt.
Die Betonkonstruktion wird mittels einer vorgehängten hinterlüfteten Fassade gedämmt. Die Faserzement-Fassadenplatten bilden die konstruktive Gliederung des Massivbaus größtenteils ab. Pfosten-Riegel-Elemente sorgen für ausreichend Lichteinfall in den Klassenräumen.

Um die Evakuierung des Gebäudes im Brandfall zu ermöglichen, wird ein dreiseitig umlaufender Fluchtbalkon in Stahlbauweise ausgeführt. Der Balkon wird vom Dachstuhl abgehangen. Die notwendige Statik liefern auskragende Stahlträger welche im Randbereich über der Decke des 1.Obergeschosses eingedübelt werden. Die Absturzsicherung des Balkons wird mittels einer Netzkonstruktion geschaffen. Es werden zwei Fluchttreppen errichtet. Die Fluchttreppen befinden sich giebelseitig im Süden des Neubaus und im Nord-Osten am Übergang zum Bestandsbau.

Als konstruktives Element der Treppen wird gestockter Beton im Außenbereich verwendet, welcher ausreichend vor Witterungseinflüssen geschützt werden muss.

Der Neubau wird in den Fluren und Klassenräumen mit Linoleum ausgestattet. Die Massivwände werden in Sichtbeton erstellt. Trockenbauwände werden gespachtelt und anschließend farbbeschichtet.
In den Sanitärbereichen werden Fliesen als Boden- und Wandbeläge eingebaut.

Die Kellerräume ohne natürliches Tageslicht werden mittels einer zentralen Lüftungsanlage be- und entlüftet. Die Kellerräume mit natürlichem Tageslicht und die restlichen Klassenräume im Neubau werden mit einer dezentralen Lüftungsanlage ausgestattet.

Die Räume werden mittels Röhrenradiatoren geheizt.

Konstruktion Bestand:
Im Bereich des zweiten Bauabschnitts ist die Schule ein klassischer Ziegelbau mit Lochfassade und Rippendecke. Auf dem Bestandsbereich ist ein Satteldach mit Ziegelpfannen errichtet. Der Dachbereich ist begehbar. Auf der Geschossdecke über dem 1.Oberschoss ist Estrich verlegt.
Die Fassade ist durch Mauerwerksstützen gegliedert. Jede zweite Stütze verspringt dementsprechend Richtung Gebäudeinnerem. Zwischen den Stützen sind Mauerwerksbrüstungen eingebaut, welche an der Außenfassade mit Fliesen beklebt sind. Der Abschluss des Sanierungsbereichs bildet die bestehende Brandwand.

Sanierungskonzept Bestand:

Außen:
Im Zuge des Umbaus und der Sanierung werden die Brüstungen und sämtliche Fenster- und Türelemente abgebrochen. Die statisch notwendigen Mauerwerkspfeiler bleiben erhalten. Im Anschluss an die Rohbauarbeiten wird das Satteldach rückgebaut und mit dem neuen Walmdach des Klassentrakts verschmolzen. Das neu errichtete Satteldach erhält ebenfalls eine Alu-Bördelstehfalzdeckung. Im Bereich des Treppenhauses wird ein Oberlicht inklusive RWA-Öffnung errichtet. Die Wände werden an dieser Stelle erhöht.
Analog zum Neubau wird entlang des Bestands ein Fluchtbalkon in gleicher Konstruktion errichtet.
Die Faserzementplatten orientieren sich an den Elementen des neu errichteten Klassentrakts, sodass Bestand und Neubau eine Einheit bilden.

Innen:
Im Inneren wird der Schultrakt geräumt und teilweise entkernt. Teilweise sind die Innenwände durch Gipsarbeiten der ELT asbesthaltig vorbelastet. Ein Schwarz-Weiß Bereich muss dementsprechend errichtet werden. Das Treppenhaus wird ertüchtigt. Der oberste Treppenlauf wird abgebrochen. Um den Übergang zwischen Neu- und Altbau zu generieren wird ein Durchgang geschaffen. An dieser Stelle müssen statische Anforderungen mittels Stahlträger erfüllt werden. Etwaige Höhenunterschiede zu den einzelnen Etagen im Neubau werden angeglichen.
Neu zu errichtende Trennwände werden aus Ziegelmauerwerk errichtet.
Die Decken werden aus akustisch wirksamen Trockenbauplatten erstellt.
Vorsatzschalen für HLS-Installationen werden mittels Trockenbau errichtet.

Die Lüftung erfolgt über eine dezentrale Lüftungsanlage. Innenliegende Räume werden mittels einer zentralen Lüftungsanlage be- und entlüftet.

Um die Räume zu heizen, werden Röhrenradiatoren vorgesehen.

Außenanlagen:
Der Neubau des Klassentrakts wird entlang der Kantstraße im Osten angebaut. Der Trakt erstreckt sich gen Süden. Die bestehende Abtreppung im Pausenhof entlang der Südseite des Bestands wird aufgeweitet. Der abgetreppte Pausenhof ermöglicht eine Belichtung der Räume im Untergeschoss des Bestands und des Neubaus. Betonarbeiten im Außenbereich müssen zwingend gegen Witterungseinflüsse geschützt werden. Ebenso alle erdberührten Bauteile. Stützwände von Treppen etc. werden gestockt. Der Randbereich wird glatt ausgeführt. Die unterste Ebene (Höhe Untergeschoss) wird im Tiefhof gepflastert. Die weiteren Ebenen des Geländes mittels Betonstufen abgetreppt. Der Zwischenraum wird angesät.

## Allgemeine Technische Vertragsbedingungen DIN 18299
ALLGEMEINE TECHNISCHE VERTRAGSBEDINGUNGEN DIN 18299

0.1  Angaben zur Baustelle

0.1.1  Die Baustelle liegt an der Kantstraße in 86529 Schrobenhausen.
Im nahen Umfeld sowie auf dem Gelände der Baustelle besteht nur bedingte Wendemöglichkeit für Schwerlasttransporte oder Sattelauflieger.
Die Gegebenheiten sollten vor Angebotsabgabe vor Ort überprüft werden. Auf dem Baugrundstück sind Flächen für die Materiallagerung und dem Aufstellen von Containern nur bedingt vorhanden. (siehe Lageplan)

0.1.2  keine

0.1.3 Neubau an das bestehende Gymnasium. Dreigeschossig. Siehe hierzu mitgesandte Pläne

0.1.4 siehe Punkt 0.1.1

0.1.5 Die Kantstraße wird für den Bereich der BE halbseitig gesperrt. Der für den Straßenverkehr weiterhin freigegebene Bereich darf zu keiner Zeit durch die Baumaßnahme behindert/beeinträchtigt werden.

0.1.6 Für den Bereich der Andienung an das Bestandsgebäude wird im Erdgeschoss in Richtung der Kantstraße eine türbreite Öffnung (1,00 m) mit einem Gerüstlaufsteg, vom bauseitigen Gerüstbauer, für den Transportweg zur BE-Fläche der Kantstraße errichtet.

0.1.7 Bauanschlüsse für Wasser und Strom werden an zentraler Stelle (Außenbereich) vom Bauherren an das Baufeld geführt. In die Baustelleneinrichtung sind alle notwendigen Unterverteiler für Wasser und Strom vom AN einzurechnen.
 Verbrauchskosten werden vom AG übernommen.

0.1.8 siehe BE-Plan

0.1.9 und 10 Dem Leistungsverzeichnis liegt das Baugrundgutachten bei. Wasserhaltungsmaßnahmen sind nicht erforderlich.

0.1.11 keine

0.1.12 Auf die Vorschriften zur Abfallentsorgung des Abfallwirtschaftverbandes AWV Neuburg/Schrobenhausen wird verwiesen

0.1.13 keine

0.1.14 Baumschutzmaßnahmen werden vom Gewerk der Vorabmaßnahme ausgeführt. Der Schutz von verbleibenden Bestandsgebäuden, Gehwegen, Randsteinen und Fahrbahnen ist zu jeder Zeit zu gewährleisten.

0.1.15 Die Kantstraße wird für den Bereich der BE halbseitig gesperrt. Der für den Straßenverkehr weiterhin freigegebene Bereich darf zu keiner Zeit durch die Baumaßnahme behindert/beeinträchtigt werden.

0.1.16 und 17 Das Baufeld wird freigemeldet übergeben. Totleitungen werden vom AN im Zuge der Erdarbeiten ausgebaut.

0.1.18 Die Arbeiten finden auf einem bereits bebauten Gelände statt.

0.1.19 Die gemäß der Baustellenordnung betreffenden Maßnahmen werden mit der Position der Baustelleneinrichtung abgegolten.

0.1.20 siehe 0.1.16 bis 18

0.1.21 siehe Baugrundgutachten

0.1.22 als Vorabmaßnahme wird eine Firma für das Einrichten der BE-Belange vom AG beauftragt.

0.1.23 Es ist davon auszugehen, dass im Bereich des Arbeitsfeldes des AN auch andere Gewerke tätig sind.

0.2 Angaben zur Ausführung

0.2.1 Ausführungsfristen siehe Formblatt 214 H. Abhängigkeiten zu anderen Gewerken können dem beiliegenden Bauzeitenplan entnommen werden.

0.2.2 Der Schulbetrieb wird während der gesamten Maßnahme aufrechterhalten. Lärmtreibende Maßnahmen sind zuvor mit der Bauleitung abzustimmen.

0.2.3 nur im Rahmen der üblichen Forderungen der Bau BG/ Bayern

0.2.4 Die Forderungen zur Unfallverhütung gegenüber Mitarbeiter anderer Unternehmen sind zu beachten

0.2.5 Für den Bestandsbereich sind die Vorgaben, die sich aus der beiliegenden Schadstoffanalyse ergeben zu berücksichtigen. (Hier nicht notwendig)

0.2.6 Gemäß den Forderungen des Abfallwirtschafts-Verbandes ist die getrennte Entsorgung von Abfällen gefordert.
 Zur Aufbewahrung von Bauschutt sind nur geschlossene und abgesperrte Schuttcontainer zugelassen! Die angemieteten Container sind mit dem Firmennamen des AN eindeutig zu kennzeichnen.

0.2.7 Für die Abbruch-, Dachdecker-, Putz-, Fenster- und Dacharbeiten werden Fassadengerüste bauseits erstellt.
 Die Gerüstarbeiten für die Rohbauarbeiten sind vom AN Rohbau zu erbringen und mit der Position für die BE abgegolten.
 In den Treppenhäusern werden Innengerüste gestellt. Alle anderen Gerüste oder Lagerflächen sind Leistung des Auftragnehmers.

0.2.8 siehe Punkt 0.2.7

0.2.9 die Fassadengerüste werden für andere Unternehmer
 wie Zimmerer, Dachdecker, usw. vorgehalten.

0.2.10 Es dürfen keine Recycling-Stoffe eingebaut werden.

0.2.11 siehe Punkt 0.2.10

0.2.12 Vom Auftragnehmer ist die entsprechende Art, Güte und Umweltverträglichkeit der Stoffe und Bauteile durch Prüfzeugnisse etc. nachzuweisen

0.2.13 siehe 0.2.12

0.2.14 siehe Baugrundgutachten und Punkt 0.2.4.
Die Entsorgung ist getrennt nach Materialien parallel zur Ausführung regelmäßig nachzuweisen. Entsorgungsnachweise sind wöchentlich im Original der Bauleitung zu übergeben. Ausgebautes Material (Erdaushub) ist dafür zwischenzulagern und vor dem weiteren Abtransport durch den AN zu beproben.

0.2.15 siehe Punkt 0.2.14

0.2.16 keine

0.2.17 Das nachfolgend beschriebene Bodenmaterial ist auszubauen und auf einer Zwischendeponie des AN (Landkreisdeponie, Königslaken) zur Beprobung zu lagern.
Das dort lagernde Bodenmaterial bleibt im Besitz des AG und wird von ihm weiter verwendet.

0.2.18 Überlassung von Leistungen gelten z.B. für den Bereich der Baustelleneinrichtung und des Gerüstbauers.
 Wenn weitere Leistungen anderen Gewerken bereitgestellt werden sollen, erfolgt die Beschreibung im jeweiligen Gewerk extra.

0.2.19  Für die evtl. technischen Anlagen wird zur Einweisung vom Auftraggeber das erforderliche Bedienpersonal beigestellt. Evtl. TÜV-Abnahmen sind Leistungen des Auftragnehmers und werden auch vom Auftraggeber kostenmäßig nicht übernommen.

0.2.20 Teile der Leistung werden vor der Abnahme genutzt.

0.2.21 keine

0.2.22 Die Abrechnung erfolgt nach Aufmaßplänen und Tabellen des AN.
Die Abrechnung muss aufgeteilt nach den BEREICHEN analog der LV-Gliederung erfolgen.

## Allgemeine Vorbemerkungen
ALLGEMEINE VORBEMERKUNGEN
-------------------------------------------------------------------------

Der Bauherr bittet um Abgabe eines kostenlosen und für ihn unverbindlichen Angebotes für die im Leistungsverzeichnis aufgeführten Arbeiten.

Besteht kein Interesse für die Abgabe, ist das Leistungsverzeichnis unverzüglich zurückzugeben. Dem Bewerber entstehen hierdurch keine Nachteile bei künftigen Ausschreibungen. Die Unterlagen bleiben Eigentum des Bauherrn.

Der Bauherr ist nicht an das preisgünstigste Angebot gebunden.

Für diese Bewerbung sind maßgebend:
- Die Verdingungsordnung für Leistungen "VOL" bzw. die
  Unterschwellenvergabeordnung "UVgO".
- Dieses Leistungsverzeichnis mit seinen nachfolgend aufgeführten Bedingungen.

Das Hauptangebot umfasst die Lieferung aller im Leistungsverzeichnis näher beschriebenen Teile. Fest eingebaute Möbel sind komplett mit allen Einbauteilen zur gebrauchsfertigen Verwendung zu montieren. Mit einzukalkulieren ist ferner das erforderliche Montagematerial und der Abtransport sämtlicher Verpackungsmaterialien von der Baustelle.

Für das Hauptangebot sind nur die vom Auftraggeber übersandten Vordrucke zu verwenden. Die Verwendung selbstgefertigter Vervielfältigungen, Abschriften und Kurzfassungen sind unzulässig. Muster und Proben müssen als zum Angebot gehörig gekennzeichnet sein. Der Text des Leistungsverzeichnisses darf nicht geändert werden. Das Leistungsverzeichnis muss vom Bieter unterschrieben werden. Enthalten die Unterlagen nach Auffassung des Bieters Unklarheiten, die die Preisermittlung beeinflussen, so hat der Bieter die ausschreibende Stelle vor Angebotsabgabe schriftlich darauf hinzuweisen.

Zwingend vorgeschrieben ist eine Gesamteinrichtung, in der die einzelnen Einrichtungsgegenstände in Form, Farben und Materialien einander entsprechen, d.h. harmonisch aufeinander abgestimmt sind, um eine zusammenhängende und durchgängige Möblierung der einzelnen Bereiche zu gewährleisten. Der Bauherr ist aus diesem Grunde nicht an das preisgünstigste Angebot gebunden.

Sämtliche Möbel und eingesetzte Materialien müssen auf das Formaldehyd-Emissionsverhalten überprüft worden sein und ein geringeres Emissionspotential als 0,1 ppm HCHO aufweisen, um den vom Gesundheitsamt empfohlenen Richtwert zu unterschreiten. Entsprechende Zeugnisse und Bescheinigungen sind auf Verlangen des Auftraggebers vorzulegen. Es sind ausschließlich Holzbeizungen und Lackierungen auf Wasserlackbasis anzubieten.

Der Auftraggeber behält sich die Vergabe nach Losen vor. Massenmehrungen oder -minderungen bis maximal 20% der ausgeschriebenen Menge haben keinen Einfluss auf die angebotenen Einheitspreise.

Die angebotenen Serien müssen über einen Zeitraum von mindestens fünf Jahren bis zum Zeitpunkt der Angebotslegung produziert worden sein und sich in der Praxis bewährt haben. Außerdem muss eine Nachkaufgarantie für mindestens fünf Jahre  gegeben werden.

Die Preise (Einheitspreise, Pauschalpreise, Verrechnungssätze) sind ohne Umsatzsteuer (Mehrwertsteuer) anzugeben. Der Umsatzsteuerbetrag ist unter Zugrundelegung des geltenden Steuersatzes am Schluss des Angebots hinzuzufügen.

Für alle angebotenen Produkte gilt eine Mängelhaftung von drei Jahren.

Pläne des Bauvorhabens liegen im Büro des Architekten zur Einsichtnahme nach vorheriger Rücksprache auf. Unklarheiten bezüglich der Ausführung hat der Bieter vor Angebotsabgabe mit dem Architekten zu beseitigen.

Auf Verlangen des Auftraggebers sind vor oder nach der Vergabe kostenlos Musterstücke auf der Baustelle aufzustellen, bzw. Materialmuster vorzulegen.

Sämtliche zur Lieferung anstehende Teile sind vor der Bestellung nochmals mit dem verantwortlichen Architekten bezüglich Farben, Polsterungen sowie Stückzahlen selbstverantwortlich zu prüfen. Für Schränke hat der Auftragnehmer Aufmaß auf der Baustelle zu nehmen.

Der Auftraggeber behält sich eine Überprüfung auf die Einhaltung des Leistungsverzeichnisses, insbesondere auf Material und Konstruktion, vor, während oder nach der Produktion (auch im Werk des Auftragnehmers) durch sich selbst oder eine unabhängige Materialprüfungsanstalt vor.

Bei der Lieferung und dem Einbau verursachte Beschädigungen an Aufzügen, Wänden, Decken, Türen, Böden usw. werden dem Verursacher angelastet und von der Schlussrechnung in Abzug gebracht.

Die Abnahme erfolgt auf alle Fälle im eingebauten, aufgestellten bzw. gereinigten Zustand der Möbel.

Mit der Abgabe des Angebotes garantiert der Anbieter, dass das angebotene Schulmobiliar der DIN ISO 5970 bzw. der DIN EN 1729 Teil 1 und 2 entspricht.

An der Ausschreibung dürfen nur Anbieter teilnehmen, die nach
- DIN EN ISO 9001 oder einem Qualitätsmanagementsystem gleichwertiger Art
- DIN EN ISO 14001 oder einem Umweltmanagementsystem gleichwertiger Art
- DIN EN ISO 50001 oder einem Energiemanagementsystem gleichwertiger Art
zertifiziert sind.

## Technische Vorbemerkungen Computertische
Technische Vorbemerkungen für Computertische
-----------------------------------------------------------------------------

Inhalt:
1. Beschreibung
2. Konstruktion
3. Tischplatte
4. Elektrifizierung
5. Zubehör

1. Beschreibung
Computertischsystem bestehend aus verkettbaren Einzeltischen die mit einem Kabelschacht ausgerüstet sind. Ein Programm für die Anwendungsbereiche Schule, Seminar usw.

Vierbein-Tischsystem mit umlaufendem Zargenrahmen und verschraubten Rundrohrbeinen im Eckbereich. Auf sichtbare Schweißverbindungen ist zu verzichten. Die einfache Zerlegbarkeit von Tischplatte, Zarge und Bein ohne Spezialwerkzeug ist zu gewährleisten.

Die Computertische müssen mit dem GS-Zeichen (oder gleichwertig) für geprüfte Sicherheit ausgezeichnet sein.

2. Konstruktion
Tischplatten mit Kabelkanal auf rundumlaufendem Halboval-Zargenrahmen mit verschraubten Rund-Stahlrohr-Beinen.

Zarge:
Sichtbarer Zargenrahmen aus Präzisions-Halbovalstahlrohr nach DIN EN 10305-5, 45x40 mm mit glatter Unterseite. Zargenteile mit Spezial-Laserprofil im Eckbereich für die Verbindung mit den Tischbeinen bzw. mit Spezialecke bei zurückgesetztem Bein.

Tischbeine:
Tischbeine aus Präzisionsrundstahlrohr d= 38 mm durch Spannwinkel und Gewindestück fest mit dem Zargenrahmen verschraubt. Tischbeine mit Kunststoff- bzw. Filz-Stellgleitern für Bodenausgleich +/- 1 cm.
Tischbeine und Zargenrahmen epoxydharzpulverbeschichtet. Computertisch mit Beipack für die Bodenmontage. Beipack bestehend aus 2 Befestigungswinkeln zur Montage an den Tischbeinen,
2 Dübeln und 2 Schrauben.

Optional mit einfach bedienbarer Rasterhöhenverstellung in 1 cm Schritten bzw. mit stufenloser Kurbelhöhenverstellung. Rasterhöhenverstellung gegen unbeabsichtigtes Auslösen gesichert. Verstellbereich jeweils von 65 bis 85 cm, eingestellte Höhe auf Höhenskala am Teleskopinnenrohr ablesbar. Grund- bzw. Verkettungstisch optional links bzw. rechts mit zurückgesetztem Bein für optimale Beinfreiheit im Verkettungsbereich.

3. Tischplatte
Tischplatte aus 25 mm Dreischicht-Gütefeinspanplatte E1 nach DIN EN 312, beidseitig melaminharzpressbeschichtet, hergestellt nach DIN EN 14322 und geprüft nach DIN 68861.
Tischplatte mittels Spezialplattenanbindungen mit 8 mm Distanz auf dem Zargenrahmen montiert.
Plattenkante mit 2,5 mm PVC-freier Kunststoffkante farbgleich zum Dekor.
Alle Kanten gerundet,

4. Elektrifizierung
Großzügig dimensionierter Kabelschacht über die gesamte Tischbreite, 15 cm tief, mit abschließbarer Klappe, nach oben zu öffnen zum leichten Einlegen unterschiedlicher Kabeltypen. Die Haltewinkel des Kabelkanals werden an der Längsseite zwischen Tischplatte und Zarge eingeschoben und verschraubt. Rechts und links am Kabelkanalboden mit je einer Zugentlastung. Kabelauslass über die gesamte Tischbreite durch 2,5 cm breiten Schlitz zwischen Klappe und Tischplatte mit Dichtungsprofil geschlossen. Seitliche Kabelkanalabdeckung zur Verkettung abnehmbar.

Grund- bzw. Einzeltisch in 85 cm Tiefe immer ausgestattet mit 2 Steigkanälen, Verkettungstisch mit Verkettungssatz und 1 Steigkanal zum Anclipsen an das Tischbein. Grund- bzw. Einzeltisch in 95 cm Tiefe optional mit Steigkanal zum Anclipsen an das Tischbein.
Steigkanal aus Halbovalstahlrohr epoxydharzpulverbeschichtet mit entsprechender Auslaserung zum leichten Einlegen der Kabel.

Steigkanal / Kabelführungssatz vertikal:
Je nach Positionsbeschreibung 95cm tiefe Computertische mit Steigkanal oder Kabelführungssatz. Steigkanal aus Halbovalstahlrohr epoxydharzpulverbeschichtet zum Anclipsen an die Tischbeine. Stahlrohr mit entsprechender Auslaserung zum leichten Einlegen der verschiedenen Kabeltypen.
Lasche am Steigkanal zur Befestigung des Steigkanals am Boden.

Kabelführungssatz bestehend aus 3 Kunststoffhalterungen zum Anclipsen auf die Tischbeine und Anklemmen der verschiedenen Kabeltypen.

5. Zubehör
Verkettungssatz:
Verkettungssatz bestehend aus einem Tischverbinder zum Verketten von Einzeltischen an den Zargen und einem Verkettungsblech zum Aufschrauben auf den Kabelschachtboden.

## Technische Vorbemerkungen Tafeln
Technische Vorbemerkungen für Tafeln
-------------------------------------------------------------------------

Inhalt:

1. Allgemeines
2. Tafeltypen
3. Tafelflächen
4. Pylonen
5. Gestelle
6. Lineaturen
7. Zubehör

1. Allgemeines
Alle Tafeln erfüllen hohe Anforderungen und sind mit dem GS-Prüfzeichen für Sicherheit ausgestattet.
Pylonentafeln sind geprüft und hergestellt nach DIN EN 14434.

2. Tafeltypen:
Wandmontiert, hängend:
- Langwandtafel

Auf Schiebegestell, wand- oder bodenmontiert, freistehend oder fahrbar:
- Einflächenschiebetafel
- Klappschiebetafel

An Pylonen, boden-/wandmontiert:
- Pylonen-Einflächentafel
- Pylonen-Doppeltafel
- Pylonen-Klapptafel
- Doppelpylonen-Klapptafel
- Pylonen-Doppelschiebetafel mit Projektionsfläche

Auf Stahlgestell:
- Gestelltafel (fahrbar)
- Mobile Stellwand (freistehend oder fahrbar)

Alle Tafeln sind in verschiedenen Größen und Ausführungen wählbar.
3. Tafelflächen
Emaillierte Schreibflächen, in einem Spezialverfahren bei 800 Grad eingebrannt. Rückseite der Grundflächen mit verzinktem Gegenzugblech. Trägerplatte in Sandwichbauweise mit Wabenkern, beidseitig mit 3,0mm starker Spandeckplatte.
Schreibflächen schraublos eingefasst mit abgerundeten Kunststoff-Sicherheitsecken, zusätzlich mit Silikon wasserfest abgedichtet.

Bei Langwandtafeln:
Emaillierte Schreibflächen in einem Spezialverfahren bei 800 Grad eingebrannt, Rückseite der Flächen mit verzinktem Gegezugblech. Trägerplatte - 13mm Spanplatte V20 E1.
Oder
Pinfläche wahlweise mit 4,5mm starkem Naturpresskork oder mit 6mm starkem gewebeverstärktem Korklinoleum.
Trägerplatte: Spanplatte V20 E1, 10mm stark bei Naturkork, 8mm bei Korklinoleum. Rückseite jeweils mit Gegenzugpapier.

Schreib- bzw. Pinflächen schraublos eingefasst mit abgerundeten Kunststoff-Sicherheitsecken, zusätzlich mit Silikon wasserfest abgedichtet.

Kreideleiste, Schwammbehälter und Schmutzauffangrinnen aus natureloxiertem Aluminium mit seitlichen Sicherheitskappen aus Kunststoff.

4. Pylonen
Säulen aus stranggepressten, natureloxierten Aluprofilen mit seitlichen Führungsprofilen.

Schiebemechanismus / Höhenverstellung:
Verschiebbarkeit der Fläche durch 8 leichtgängige, wartungsfreie, kugelgelagerte Laufrollen. Stahl- oder Kunststoff-Gegengewichte an Stahlseilen nach DIN EN 12385-Tabelle 12 und DIN EN 13414-1, hängend, über kugelgelagerte Umlenkrollen, mit Seilsicherung, geräuscharm in den Pylonen laufend.
Untere Abstoppung der Fläche durch Abstoppfeder mit Puffer im Führungsprofil, obere Abstoppung durch Gegengewicht auf bodenmontierter, verdeckter Federplatte.

Verhältnis zwischen Rollendurchmesser und Seildurchmesser mindestens 20 zu 1 (20:1), gemäß DIN EN 14434.

Seilrolle mit Rillenprofil auf den Seildurchmesser angepasst, gemäß DIN 15061.

5. Gestelle
Stellwandtafeln mit stabiler Mittelsäulenkonstruktion aus Oval-Stahlrohr 50x30mm. Stahlkufen mit Kunststoff- oder Filzgleiter oder 4 Lenkrollen, davon 2 feststellbar.

Gestelltafeln mit stabilem Kufengestell aus Oval-Stahlrohr 50x30mm mit 2 Querzargen, Kufen 50x30mm mit 4 Lenkrollen, davon 2 feststellbar.

Schiebetafeln mit Schiebegestell, mit fest verschweißten, natureloxierten Alu-Seitenteilen. Brüstungsplatte aus Dreischicht-Feinspanplatte E1 mit RAL-Gütezeichen nach DIN EN 312, beidseitig melaminharzpressbeschichtet, hergestellt nach DIN EN 14322 und geprüft nach DIN 68861.
Wartungsfreier, kugelgelagerter Schiebemechanismus mit Kettenführung und Stahlgegengewicht.

6. Lineaturen
Tafelflächen in Stahlemail grün, blau, grau oder schwarz mit Lineatur für:
Linien 4:5:4:2cm (1. Schuljahr)
Linien 3:4:3:2cm (2. Schuljahr)
Linien 3,5:8cm (3. Schuljahr)
Linien 10cm  (4. Schuljahr)
Quadrate 5x5cm
Quadrate 10x10cm
Notenlinien
Kreuzkaro 5x5cm
Kreuzkaro 10x10cm

Tafelflächen in Stahlemail weiß mit Lineaturen für:
Linien 10cm (4. Schuljahr)
Quadrate 5x5cm
Notenlinien
Kreuzkaro 5x5cm

7. Zubehör
Schreib- und Putzmaterial wie z.B. Tafelkreide, Nass- und Trockenschwamm, Tafelwischer, Zeichengeräte wie z.B. Lineal, Winkel, Geodreieck, Zirkel, etc.

## 24B LOSE MÖBLIERUNG

### BEREICH 1 NEUBAU

#### Titel 1.1 Klassenzimmer

*Hinweis: HINWEIS*
Der Neubau beherbergt Klassenzimmer, Gruppenräume und Lernlandschaften. Alle Klassenzimmer erhalten die gleiche Ausstattung. Im Folgenden werden die Möbel für die Klassenzimmer ausgeschrieben. In jedem Klassenzimmer kommen stapelbare Tische, passende Kufenstühle, ein Lehrerschreibtisch sowie ein Lehrerdrehstuhl und eine Langwandtafel zur Ausführung.

**1.1.1 Kufenstuhl**
Gestell aus einer verwindungsfreien, stabilen Konstruktion aus verschweißten U-förmigen Kufen und Sitzträgerbügel aus Präzisions-Flachoval-Stahlrohr, pulverbeschichtet oder verchromt. Sitz und Lehne aus doppelwandigem, strukturiertem Polypropylen, körpergerecht geformt. Polypropylen ist voll recyclebar. Mit Griffmulde in der Rückenlehne.
Luftpolster-Effekt durch gelochte Sitzober- und Sitzunterfläche. Mit Aufstuhlschutz, um Kratzer und Beschädigungen auf Oberflächen zu vermeiden.

- Sitzhöhe: nach DIN EN 1729-1
  Sitzhöhe 46cm, Normgröße 6, Farbkennzeichnung blau
- Metallfarbe kräftiges dunkles rot
- Sitz und Lehne Kunststoff schwarzgrau
- mit Kunststoffgleiter
- stapelbar (10)

Produkt der Planung: VS Modell 03430

Angebotenes Produkt: '..............................................................'
Menge: 413,000 Stk

**1.1.2 Leichtbautisch, 75x65cm**
Stapelbarer Tisch zur flexiblen Anwendung in Räumen.
Gestell bestehend aus verschweißten Rund-Stahlrohr-Beinen, d=35mm, mit einer umlaufenden Rechteck-Stahlrohrzarge 40x25mm, jeweils pulverbeschichtet. Die Unterseite des Zargenrahmens ist mit einem Stapelschutz und Gleitschutz ausgestattet, um Kratzer und Beschädigungen auf Oberflächen zu vermeiden. Platte und Zargenrahmen sind verschraubt. Durch die paarweise innenstehenden und außenstehenden Tischbeine ist der Tisch stapelbar und kann durch Drehung um 180 Grad ohne Zwischenraum linear aneinandergestellt und mittels eines Zubehörteils verkettet werden.

- Plattenmaße: B/T 75x65cm
- Tischhöhe: nach DIN EN 1729-1 oder DIN EN 527
- Tischhöhe 76cm, Normgröße 6, Farbkennzeichnung blau
- Funktion: stapelbar (8)
- Metallfarbe kräftiges dunkles rot
- Spanplatte Dekor.
  Platte aus einer Dreischicht-Gütefeinspanplatte E1 mit RAL-Gütezeichen nach DIN EN 312, beidseitig melaminharzpressbeschichtet,
  hergestellt nach DIN EN 14322 und geprüft nach DIN 68861.
- Plattenstärke 16mm
- Plattenfarbe Dekor grauweiß
- Plattenkante 2,5mm Kunststoff,
  Plattenecken gerundet r= 2,5mm.
- Dekorfarbe Plattenkante grauweiß
- 2 Kunststoffgleiter

Produkt der Planung: VS Modell 21091

Angebotenes Produkt: '..............................................................'
Menge: 413,000 Stk

**1.1.3 Lehrerschreibtisch, 150x65cm**
Standsicher geschweißte Vierbeinkonstruktion aus Präzisionsstahl. Beine aus Rundstahlrohr, d=35mm, an einem umlaufenden Zargenrahmen aus Rechteckrohr, 35x25mm. Stahlteile pulverbeschichtet. Einseitig ein Unterschrank mit Tür.

- Plattenmaße: B/T 150x65cm
- Tischbeine: Rundrohr
- Ausstattung: Unterbau mit Tür
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- Montageposition Unterbau rechts
- Korpus aus 19 mm Dreischicht-Gütefeinspanplatten E1
  nach DIN EN 312, beidseitig melaminharzpressbeschichtet mit PVC-freier Kante
- Korpusfarbe Dekor grauweiß
- 1 Einlegeboden, wie Korpus
- Front aus 19 mm Dreischicht-Gütefeinspanplatten E1
  nach DIN EN 312, beidseitig melaminharzpressbeschichtet mit PVC-freier Kante
- Frontfarbe Dekor grauweiß
- Frontkante 1,5mm Kunststoff
- Dekorfarbe Frontkante grauweiß
- Metallbügelgriff vernickelt
- Zylinderschloss, Einheitsschließung
- mit Stellgleiter Kunststoff

Produkt der Planung: VS Modell 23032

Angebotenes Produkt: '..............................................................'
Menge: 14,000 Stk

**1.1.4 Drehstuhl**
Gestell bestehend aus einem 5-strahligen Alufußkreuz.
Stufenlose Sitzhöhenverstellung durch Gasfeder mit Kopfauslösung aus Stahl. Verwindungsfreie, stabile Konstruktion durch U-förmige Lehnenbügel und Sitzträgerbügel aus Präzisions-Flachoval-Stahlrohr.
Stahlteile pulverbeschichtet. Sitzträger dunkelgrau, Gasfeder schwarz beschichtet. Mit extra breiter Sitz- und Lehnenfläche. Sitz und Lehne aus doppelwandigem, strukturiertem Polypropylen, körpergerecht geformt. Polypropylen ist voll recyclebar. Luftpolster-Effekt durch gelochte Sitzober- und Sitzunterfläche. Mit Griffmulde in der Rückenlehne.

- Sitzhöhe: stufenlose Höhenverstellung von 43,5 bis 56cm
- Sitzbreite: 41,5cm
- Zertifikat: GS-Geprüfte Sicherheit
- Metallfarbe kräftiges dunkles rot
- Sitz und Lehne Kunststoff schwarzgrau
- harte Rollen, Höhe +2,5cm
- drehbar

Produkt der Planung: VS Modell 03596

Angebotenes Produkt: '..............................................................'
Menge: 14,000 Stk

**1.1.5 Langwandtafel**
Tafel zur Befestigung an der Wand. Tafelfläche schraublos eingefasst mit abgerundeten Aluprofilen und Sicherheitsecken aus Kunststoff, zusätzlich mit Silikon wasserfest abgedichtet.

- B/H 250,4x120,8cm
- Aufstellung: wandmontiert hängend
- Zertifikat: GS-Geprüfte Sicherheit,
  geprüft nach DIN EN 14434
- Tafelfläche 1 Stahlemail weiß ohne Lineatur

Produkt der Planung: VS Modell 66511

Angebotenes Produkt: '..............................................................'
Menge: 14,000 Stk

#### Titel 1.3 Lernlandschaft

*Hinweis: HINWEIS*
Der Neubau beherbergt fünf Lernlandschaften, die mit folgenden Möbeln ausgestattet werden:
Rechtecktische mit Rundrohrbeinen
gerundete Sitzelemente und dazu passende Regale

**1.3.1 Sitzelement linear**
Linearer Hocker bestehend aus einer Bodenplatte und einem Polster mit Kunstlederbezug. Polster aus Schaumstoff. Bezug: Kunstleder für Innenraummöbel mit intensiver Nutzung. Entspricht erhöhten hygienischen Anforderungen: anti-mikrobiell, anti-bakteriell, anti-mykotisch, wasserdicht und pflegeleicht. Geprüft nach EN 1021 Teil 1 und 2. Einzelne Elemente aus der Serie können zu ganzen Sitz-Schranklandschaften kombiniert werden.

- B/T: 105,5x52,8cm
- Sitzhöhe: nach DIN EN 1729-1
- Sitzhöhe 46cm, Normgröße 6, Farbkennzeichnung blau
- Bezug: grau, Kunstleder, Mehrschichtverbund (PVC),
  Trägermaterial: Polyamid-Jersey
  Scheuertouren: größer gleich 120.000
  Breite; Gewicht: 1400 mm; 1092 g/lfm, 780 g/m²
  Brandschutznachweise: EN 1021-1 (P-c, Zigarettentest),
  EN 1021-2 (P-b, Streichholztest), NFPA 260, CAL 117 Umweltnachweise: recyclebar
- Brandschutz nach DIN 66084 Klasse P-b/P-c
- mit Kunststoffgleiter
- Zertifikat: GS-Geprüfte Sicherheit

Produkt der Planung: VS Modell 09328

Angebotenes Produkt: '..............................................................'
Menge: 5,000 Stk

**1.3.2 Sitzelement 60 Grad**
Bogenförmiger Hocker bestehend aus einer Bodenplatte und einem Polster mit Kunstlederbezug. Polster aus Schaumstoff. Bezug: Kunstleder für Innenraummöbel mit intensiver Nutzung. Entspricht erhöhten hygienischen Anforderungen: anti-mikrobiell, anti-bakteriell, anti-mykotisch, wasserdicht und pflegeleicht. Geprüft nach EN 1021 Teil 1 und 2. Einzelne Elemente aus der Serie können zu ganzen Sitz-Schranklandschaften kombiniert werden.

- B/T: 109,9x52,8cm
- Radius: 57,2/110cm
- Sitzhöhe: nach DIN EN 1729-1
  Sitzhöhe 46cm, Normgröße 6, Farbkennzeichnung blau
- Bezug: grau, Kunstleder, Mehrschichtverbund (PVC), Trägermaterial: Polyamid-Jersey
  Scheuertouren: größer gleich 120.000
  Breite; Gewicht: 1400 mm; 1092 g/lfm, 780 g/m²
  Brandschutznachweise: EN 1021-1 (P-c, Zigarettentest),
  EN 1021-2 (P-b, Streichholztest), NFPA 260, CAL 117 Umweltnachweise: recyclebar
- Brandschutz nach DIN 66084 Klasse P-b/P-c
- mit Kunststoffgleiter
- Zertifikat: GS-Geprüfte Sicherheit

Produkt der Planung: VS Modell 09329

Angebotenes Produkt: '..............................................................'
Menge: 7,000 Stk

**1.3.3 Halbschrank 60°**
Schrankmodul bestehend aus einem verleimten bogenförmigen (60°) Korpus mit 1 Mittelwand, auf einer Stahltraverse.
Mit Lochreihenbohrung (25mm) für Einlegeböden. Sichtrückwand aus Lochblech, epoxydharz-pulverbeschichtet. Kantenausführung mit 2,5mm PVC-freier Kunststoffkante farbgleich zum Dekor. Einzelne Elemente aus der Serie können zu ganzen Sitz-Schranklandschaften kombiniert werden.

- B/H/T: 152,6x110,2x42,5cm
- Radius: 111/153,5cm
- 2 Schiebegriffe
- Metallfarbe Griff weißaluminium RAL 9006
- Korpus aus 19 mm Dreischicht-Gütefeinspanplatten E1
  nach DIN EN 312, beidseitig melaminharzpressbeschichtet mit PVC-freier Kante
- Korpusfarbe Dekor grauweiß
- fahrbar, mit Technikrolle d=10cm
- Sichtrückwand Lochblech
- Sichtrückwand grauweiß RAL 9002
- Mit Magneten zur Verkettung. Seitlich, an den Außenseiten, zwei Magnete zum Andocken weiterer Schrankelemente.
- Reihe 1: 2 Einlegeböden wie Korpus
- Reihe 2: 2 Einlegeböden wie Korpus
- Zertifikat: GS-Geprüfte Sicherheit

Produkt der Planung: VS Modell 45293

Angebotenes Produkt: '..............................................................'
Menge: 7,000 Stk

**1.3.4 Beistellmöbel**
Beistellmöbel mit integriertem Stauraum bestehend aus einem tiefgezogenen, konischen Korpus aus thermoplastischem Kunststoff ABS und einer HPL-Vollkernplatte. Die abnehmbare Platte liegt lose auf dem Korpusrand und wird durch eine umlaufende Nut auf dem Korpus zentriert. Der Korpus bietet viel Stauraum, z.B. für Produkte aus der Serie bodennahes Lernen.

- Durchmesser oben: 63cm
- Durchmesser unten: 47,3cm
- Höhe: 40cm nach DIN EN 1729
- Plattenstärke: 13mm
- mechanische Sicherheitsprüfung: nach DIN EN 16121
- Funktion: stapelbar
- schwarzgrau
- HPL-Vollkernplatte. Dekorative Hochdruck-Schichtstoffplatte entsprechend EN 438 mit einer Melaminharzdeckschicht.
- Plattenstärke 13mm
- Flächenfarbe grauweiß

Produkt der Planung: VS Modell 01486

Angebotenes Produkt: '..............................................................'
Menge: 2,000 Stk

**1.3.5 Kufenstuhl**
Gestell aus einer verwindungsfreien, stabilen Konstruktion aus verschweißten U-förmigen Kufen und Sitzträgerbügel aus Präzisions-Flachoval-Stahlrohr, pulverbeschichtet oder verchromt. Sitz und Lehne aus doppelwandigem, strukturiertem Polypropylen, körpergerecht geformt. Polypropylen ist voll recyclebar. Mit Griffmulde in der Rückenlehne.
Luftpolster-Effekt durch gelochte Sitzober- und Sitzunterfläche. Mit Aufstuhlschutz, um Kratzer und Beschädigungen auf Oberflächen zu vermeiden.

- Sitzhöhe: nach DIN EN 1729-1
  Sitzhöhe 46cm, Normgröße 6, Farbkennzeichnung blau
- Metallfarbe kräftiges dunkles rot
- Sitz und Lehne Kunststoff schwarzgrau
- mit Kunststoffgleiter
- stapelbar (10)

Produkt der Planung: VS Modell 03430

Angebotenes Produkt: '..............................................................'
Menge: 24,000 Stk

**1.3.6 Tisch, 180x90cm**
Standsicher geschweißte Vierbeinkonstruktion aus Präzisionsstahl. Beine aus Rundstahlrohr, d=35mm, an einem umlaufenden Zargenrahmen aus Rechteckrohr, 35x25mm. Stahlteile pulverbeschichtet.

- Plattenmaße: B/T 180x90cm
- Tischbeine: Rundrohr
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- mit Kunststoffgleiter

Produkt der Planung: VS Modell 23096

Angebotenes Produkt: '..............................................................'
Menge: 8,000 Stk

#### Titel 1.5 Flur

*Hinweis: HINWEIS*
In den Fluren befinden sich Lerninseln. Diese Lerninseln verfügen über fest eingebaute Sitzbänke und fest montierte Tische. Diese Ausstattung werden vom Schreiner geliefert. Um diese Sitzgruppen sollen zusätzlich Hocker angeordnet werden.

**1.5.1 Sitzelement, Ø 41 cm**
Runder Hocker bestehend aus einer Bodenplatte und einem Polster mit Stoffbezug. Polster aus Schaumstoff mit EPS-Kern. Geprüft nach EN 1021 Teil 1 und 2.
Einzelne Elemente aus der Serie können zu ganzen Sitz-Schranklandschaften kombiniert werden.

- Größe: D=41cm
- Sitzhöhe: nach DIN EN 1729-1
  Sitzhöhe 46cm, Normgröße 6, Farbkennzeichnung blau
- Bezug: Stoffbezug
- Brandschutz nach DIN 66084 Klasse P-a
- mit Filzgleiter
- Zertifikat: GS-Geprüfte Sicherheit

Produkt der Planung: VS Modell 09368

Angebotenes Produkt: '..............................................................'
Menge: 24,000 Stk

### BEREICH 2 BESTAND

#### Titel 2.1 Klassenzimmer

*Hinweis: HINWEIS*
Der Bestand beherbergt Klassenzimmer, Gruppenräume und Lernlandschaften. Alle Klassenzimmer erhalten die gleiche Ausstattung. Im Folgenden werden die Möbel für die Klassenzimmer ausgeschrieben. In jedem Klassenzimmer kommen stapelbare Tische, passende Kufenstühle, ein Lehrerschreibtisch sowie ein Lehrerdrehstuhl und eine Langwandtafel zur Ausführung.

**2.1.1 Kufenstuhl**
Gestell aus einer verwindungsfreien, stabilen Konstruktion aus verschweißten U-förmigen Kufen und Sitzträgerbügel aus Präzisions-Flachoval-Stahlrohr, pulverbeschichtet oder verchromt. Sitz und Lehne aus doppelwandigem, strukturiertem Polypropylen, körpergerecht geformt. Polypropylen ist voll recyclebar. Mit Griffmulde in der Rückenlehne.
Luftpolster-Effekt durch gelochte Sitzober- und Sitzunterfläche. Mit Aufstuhlschutz, um Kratzer und Beschädigungen auf Oberflächen zu vermeiden.

- Sitzhöhe: nach DIN EN 1729-1
  Sitzhöhe 46cm, Normgröße 6, Farbkennzeichnung blau
- Metallfarbe kräftiges dunkles rot
- Sitz und Lehne Kunststoff schwarzgrau
- mit Kunststoffgleiter
- stapelbar (10)

Produkt der Planung: VS Modell 03430

Angebotenes Produkt: '..............................................................'
Menge: 113,000 Stk

**2.1.2 Leichtbautisch, 75x65cm**
Stapelbarer Tisch zur flexiblen Anwendung in Räumen.
Gestell bestehend aus verschweißten Rund-Stahlrohr-Beinen, d=35mm, mit einer umlaufenden Rechteck-Stahlrohrzarge 40x25mm, jeweils pulverbeschichtet. Die Unterseite des Zargenrahmens ist mit einem Stapelschutz und Gleitschutz ausgestattet, um Kratzer und Beschädigungen auf Oberflächen zu vermeiden. Platte und Zargenrahmen sind verschraubt. Durch die paarweise innenstehenden und außenstehenden Tischbeine ist der Tisch stapelbar und kann durch Drehung um 180 Grad ohne Zwischenraum linear aneinandergestellt und mittels eines Zubehörteils verkettet werden.

- Plattenmaße: B/T 75x65cm
- Tischhöhe: nach DIN EN 1729-1 oder DIN EN 527
- Tischhöhe 76cm, Normgröße 6, Farbkennzeichnung blau
- Funktion: stapelbar (8)
- Metallfarbe kräftiges dunkles rot
- Spanplatte Dekor.
  Platte aus einer Dreischicht-Gütefeinspanplatte E1 mit RAL-Gütezeichen nach DIN EN 312, beidseitig melaminharzpressbeschichtet,
  hergestellt nach DIN EN 14322 und geprüft nach DIN 68861.
- Plattenstärke 16mm
- Plattenfarbe Dekor grauweiß
- Plattenkante 2,5mm Kunststoff,
  Plattenecken gerundet r= 2,5mm.
- Dekorfarbe Plattenkante grauweiß
- 2 Kunststoffgleiter

Produkt der Planung: VS Modell 21091

Angebotenes Produkt: '..............................................................'
Menge: 113,000 Stk

**2.1.3 Lehrerschreibtisch, 150x65cm**
Standsicher geschweißte Vierbeinkonstruktion aus Präzisionsstahl. Beine aus Rundstahlrohr, d=35mm, an einem umlaufenden Zargenrahmen aus Rechteckrohr, 35x25mm. Stahlteile pulverbeschichtet. Einseitig ein Unterschrank mit Tür.

- Plattenmaße: B/T 150x65cm
- Tischbeine: Rundrohr
- Ausstattung: Unterbau mit Tür
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- Montageposition Unterbau rechts
- Korpus aus 19 mm Dreischicht-Gütefeinspanplatten E1
  nach DIN EN 312, beidseitig melaminharzpressbeschichtet mit PVC-freier Kante
- Korpusfarbe Dekor grauweiß
- 1 Einlegeboden, wie Korpus
- Front aus 19 mm Dreischicht-Gütefeinspanplatten E1
  nach DIN EN 312, beidseitig melaminharzpressbeschichtet mit PVC-freier Kante
- Frontfarbe Dekor grauweiß
- Frontkante 1,5mm Kunststoff
- Dekorfarbe Frontkante grauweiß
- Metallbügelgriff vernickelt
- Zylinderschloss, Einheitsschließung
- mit Stellgleiter Kunststoff

Produkt der Planung: VS Modell 23032

Angebotenes Produkt: '..............................................................'
Menge: 3,000 Stk

**2.1.4 Drehstuhl**
Gestell bestehend aus einem 5-strahligen Alufußkreuz.
Stufenlose Sitzhöhenverstellung durch Gasfeder mit Kopfauslösung aus Stahl. Verwindungsfreie, stabile Konstruktion durch U-förmige Lehnenbügel und Sitzträgerbügel aus Präzisions-Flachoval-Stahlrohr.
Stahlteile pulverbeschichtet. Sitzträger dunkelgrau, Gasfeder schwarz beschichtet. Mit extra breiter Sitz- und Lehnenfläche. Sitz und Lehne aus doppelwandigem, strukturiertem Polypropylen, körpergerecht geformt. Polypropylen ist voll recyclebar. Luftpolster-Effekt durch gelochte Sitzober- und Sitzunterfläche. Mit Griffmulde in der Rückenlehne.

- Sitzhöhe: stufenlose Höhenverstellung von 43,5 bis 56cm
- Sitzbreite: 41,5cm
- Zertifikat: GS-Geprüfte Sicherheit
- Metallfarbe kräftiges dunkles rot
- Sitz und Lehne Kunststoff schwarzgrau
- harte Rollen, Höhe +2,5cm
- drehbar

Produkt der Planung: VS Modell 03596

Angebotenes Produkt: '..............................................................'
Menge: 3,000 Stk

**2.1.5 Langwandtafel**
Tafel zur Befestigung an der Wand. Tafelfläche schraublos eingefasst mit abgerundeten Aluprofilen und Sicherheitsecken aus Kunststoff, zusätzlich mit Silikon wasserfest abgedichtet.

- B/H 250,4x120,8cm
- Aufstellung: wandmontiert hängend
- Zertifikat: GS-Geprüfte Sicherheit,
  geprüft nach DIN EN 14434
- Tafelfläche 1 Stahlemail weiß ohne Lineatur

Produkt der Planung: VS Modell 66511

Angebotenes Produkt: '..............................................................'
Menge: 3,000 Stk

#### Titel 2.2 Musikzimmer

*Hinweis: HINWEIS*
Im Bestandsbau befindet sich ein Musikraum. Dieser Musikraum wird ausgestattet Kufenstühlen, mit stapelbaren und rollbaren Tischen, einem Lehrerpult sowie einer Tafel.

**2.2.1 Kufenstuhl**
Gestell aus einer verwindungsfreien, stabilen Konstruktion aus verschweißten U-förmigen Kufen und Sitzträgerbügel aus Präzisions-Flachoval-Stahlrohr, pulverbeschichtet oder verchromt. Sitz und Lehne aus doppelwandigem, strukturiertem Polypropylen, körpergerecht geformt. Polypropylen ist voll recyclebar. Mit Griffmulde in der Rückenlehne.
Luftpolster-Effekt durch gelochte Sitzober- und Sitzunterfläche. Mit Aufstuhlschutz, um Kratzer und Beschädigungen auf Oberflächen zu vermeiden.

- Sitzhöhe: nach DIN EN 1729-1
  Sitzhöhe 46cm, Normgröße 6, Farbkennzeichnung blau
- Metallfarbe kräftiges dunkles rot
- Sitz und Lehne Kunststoff schwarzgrau
- mit Kunststoffgleiter
- stapelbar (10)

Produkt der Planung: VS Modell 03430

Angebotenes Produkt: '..............................................................'
Menge: 30,000 Stk

**2.2.2 Leichtbautisch, 70x55cm**
Stapelbarer Tisch zur flexiblen Anwendung in Räumen.
Gestell bestehend aus verschweißten Rund-Stahlrohr-Beinen, d=35mm, mit einer umlaufenden Rechteck-Stahlrohrzarge 40x25mm, jeweils pulverbeschichtet. Die Unterseite des Zargenrahmens ist mit einem Stapelschutz und Gleitschutz ausgestattet, um Kratzer und Beschädigungen auf Oberflächen zu vermeiden. Platte und Zargenrahmen sind verschraubt. Durch die paarweise innenstehenden und außenstehenden Tischbeine ist der Tisch stapelbar und kann durch Drehung um 180 Grad ohne Zwischenraum linear aneinandergestellt und mittels eines Zubehörteils verkettet werden.

- Plattenmaße: B/T 70x55cm
- Tischhöhe: nach DIN EN 1729-1 oder DIN EN 527
  Tischhöhe 76cm, Normgröße 6, Farbkennzeichnung blau
- Funktion: stapelbar (8)
- Metallfarbe ähnlich weißaluminium RAL 9006
- Spanplatte Dekor.
  Platte aus einer Dreischicht-Gütefeinspanplatte E1
  mit RAL-Gütezeichen nach DIN EN 312,
  beidseitig melaminharzpressbeschichtet,
  hergestellt nach DIN EN 14322 und geprüft nach DIN 68861.
- Plattenstärke 16mm
- Plattenfarbe Dekor grauweiß
- Mit nahtlos angegossener Polyurethan- Sicherheitskante (PUR).
- PUR-Farbe Plattenkante grau
- mit 2 Rollen, 2 Kunststoffgleiter

Produkt der Planung: VS Modell 21090

Angebotenes Produkt: '..............................................................'
Menge: 30,000 Stk

**2.2.3 Lehrerschreibtisch, 150x65cm**
Standsicher geschweißte Vierbeinkonstruktion aus Präzisionsstahl. Beine aus Rundstahlrohr, d=35mm, an einem umlaufenden Zargenrahmen aus Rechteckrohr, 35x25mm. Stahlteile pulverbeschichtet. Einseitig ein Unterschrank mit Tür.

- Plattenmaße: B/T 150x65cm
- Tischbeine: Rundrohr
- Ausstattung: Unterbau mit Tür
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- Montageposition Unterbau rechts
- Korpus aus 19 mm Dreischicht-Gütefeinspanplatten E1
  nach DIN EN 312, beidseitig melaminharzpressbeschichtet mit PVC-freier Kante
- Korpusfarbe Dekor grauweiß
- 1 Einlegeboden, wie Korpus
- Front aus 19 mm Dreischicht-Gütefeinspanplatten E1
  nach DIN EN 312, beidseitig melaminharzpressbeschichtet mit PVC-freier Kante
- Frontfarbe Dekor grauweiß
- Frontkante 1,5mm Kunststoff
- Dekorfarbe Frontkante grauweiß
- Metallbügelgriff vernickelt
- Zylinderschloss, Einheitsschließung
- mit Stellgleiter Kunststoff

Produkt der Planung: VS Modell 23032

Angebotenes Produkt: '..............................................................'
Menge: 1,000 Stk

**2.2.4 Drehstuhl**
Gestell bestehend aus einem 5-strahligen Alufußkreuz.
Stufenlose Sitzhöhenverstellung durch Gasfeder mit Kopfauslösung aus Stahl. Verwindungsfreie, stabile Konstruktion durch U-förmige Lehnenbügel und Sitzträgerbügel aus Präzisions-Flachoval-Stahlrohr.
Stahlteile pulverbeschichtet. Sitzträger dunkelgrau, Gasfeder schwarz beschichtet. Mit extra breiter Sitz- und Lehnenfläche. Sitz und Lehne aus doppelwandigem, strukturiertem Polypropylen, körpergerecht geformt. Polypropylen ist voll recyclebar. Luftpolster-Effekt durch gelochte Sitzober- und Sitzunterfläche. Mit Griffmulde in der Rückenlehne.

- Sitzhöhe: stufenlose Höhenverstellung von 43,5 bis 56cm
- Sitzbreite: 41,5cm
- Zertifikat: GS-Geprüfte Sicherheit
- Metallfarbe kräftiges dunkles rot
- Sitz und Lehne Kunststoff schwarzgrau
- harte Rollen, Höhe +2,5cm
- drehbar

Produkt der Planung: VS Modell 03596

Angebotenes Produkt: '..............................................................'
Menge: 1,000 Stk

**2.2.5 Langwandtafel**
Tafel zur Befestigung an der Wand. Tafelfläche schraublos eingefasst mit abgerundeten Aluprofilen und Sicherheitsecken aus Kunststoff, zusätzlich mit Silikon wasserfest abgedichtet.

- B/H 250,4x120,8cm
- Aufstellung: wandmontiert hängend
- Zertifikat: GS-Geprüfte Sicherheit,
  geprüft nach DIN EN 14434
- Tafelfläche 1 Stahlemail weiß ohne Lineatur

Produkt der Planung: VS Modell 66511

Angebotenes Produkt: '..............................................................'
Menge: 1,000 Stk

#### Titel 2.3 Informatik 2

**2.3.1 Computertisch, 140x80cm**
Computertisch mit Kabelkanal über die gesamte Tischbreite. Gestell bestehend aus verschraubten Rund-Stahlrohr-Beinen, d=38mm, mit rundumlaufender Halboval-Stahlrohrzarge.
Mit einer Sichtfuge von 8mm zwischen Tischplatte und Zarge, u.a. zur Aufnahme von Zubehör.
Kabelschacht mit abschließbarer Klappe, die nach oben zu öffnen ist. Befestigung des Kabelschachts über Haltewinkel, die zwischen Tischplatte und Zarge eingeschoben und verschraubt sind. Kabeldurchführung mittels Dichtungsprofil, das über die gesamte Tischbreite zwischen Klappe und Tischplatte verläuft.
Seitliche Kabelkanalabdeckung zur Verkettung abnehmbar.

- Plattenmaße: B/T 140x65cm (rechteckig)
- Gesamtmaße: B/T 140x80cm
- Kabelkanal: B/T 140x15cm
- Plattenstärke: 25mm
- Tischhöhe 76cm
- Bein und Zarge ähnlich weißaluminium RAL 9006
- Spanplatte Dekor.
  Platte aus einer Dreischicht-Gütefeinspanplatte E1
  mit RAL-Gütezeichen nach DIN EN 312,
  beidseitig melaminharzpressbeschichtet,
  hergestellt nach DIN EN 14322 und geprüft nach DIN 68861.
- Plattenstärke 25mm
- Plattenfarbe Dekor grauweiß
- Plattenkante 2,5mm Kunststoff,
  Plattenecken gerundet r= 2,5mm.
- Dekorfarbe Plattenkante grauweiß
- Zylinderschloss, Einheitsschließung
- mit Stellgleiter Kunststoff
- Ausführung Grund- bzw. Einzeltisch
- Lieferung montiert

Produkt der Planung: VS Modell 21417

Angebotenes Produkt: '..............................................................'
Menge: 18,000 Stk

**2.3.3 Kufenstuhl**
Gestell aus einer verwindungsfreien, stabilen Konstruktion aus verschweißten U-förmigen Kufen und Sitzträgerbügel aus Präzisions-Flachoval-Stahlrohr, pulverbeschichtet oder verchromt. Sitz und Lehne aus doppelwandigem, strukturiertem Polypropylen, körpergerecht geformt. Polypropylen ist voll recyclebar. Mit Griffmulde in der Rückenlehne.
Luftpolster-Effekt durch gelochte Sitzober- und Sitzunterfläche. Mit Aufstuhlschutz, um Kratzer und Beschädigungen auf Oberflächen zu vermeiden.

- Sitzhöhe: nach DIN EN 1729-1
  Sitzhöhe 46cm, Normgröße 6, Farbkennzeichnung blau
- Metallfarbe kräftiges dunkles rot
- Sitz und Lehne Kunststoff schwarzgrau
- mit Kunststoffgleiter
- stapelbar (10)

Produkt der Planung: VS Modell 03430

Angebotenes Produkt: '..............................................................'
Menge: 36,000 Stk

**2.3.5 Lehrerschreibtisch, 150x65cm**
Standsicher geschweißte Vierbeinkonstruktion aus Präzisionsstahl. Beine aus Rundstahlrohr, d=35mm, an einem umlaufenden Zargenrahmen aus Rechteckrohr, 35x25mm. Stahlteile pulverbeschichtet. Einseitig ein Unterschrank mit Tür.

- Plattenmaße: B/T 150x65cm
- Tischbeine: Rundrohr
- Ausstattung: Unterbau mit Tür
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- Montageposition Unterbau rechts
- Korpus aus 19 mm Dreischicht-Gütefeinspanplatten E1
  nach DIN EN 312, beidseitig melaminharzpressbeschichtet mit PVC-freier Kante
- Korpusfarbe Dekor grauweiß
- 1 Einlegeboden, wie Korpus
- Front aus 19 mm Dreischicht-Gütefeinspanplatten E1
  nach DIN EN 312, beidseitig melaminharzpressbeschichtet mit PVC-freier Kante
- Frontfarbe Dekor grauweiß
- Frontkante 1,5mm Kunststoff
- Dekorfarbe Frontkante grauweiß
- Metallbügelgriff vernickelt
- Zylinderschloss, Einheitsschließung
- mit Stellgleiter Kunststoff

Produkt der Planung: VS Modell 23032

Angebotenes Produkt: '..............................................................'
Menge: 1,000 Stk

**2.3.6 Drehstuhl**
Gestell bestehend aus einem 5-strahligen Alufußkreuz.
Stufenlose Sitzhöhenverstellung durch Gasfeder mit Kopfauslösung aus Stahl. Verwindungsfreie, stabile Konstruktion durch U-förmige Lehnenbügel und Sitzträgerbügel aus Präzisions-Flachoval-Stahlrohr.
Stahlteile pulverbeschichtet. Sitzträger dunkelgrau, Gasfeder schwarz beschichtet. Mit extra breiter Sitz- und Lehnenfläche. Sitz und Lehne aus doppelwandigem, strukturiertem Polypropylen, körpergerecht geformt. Polypropylen ist voll recyclebar. Luftpolster-Effekt durch gelochte Sitzober- und Sitzunterfläche. Mit Griffmulde in der Rückenlehne.

- Sitzhöhe: stufenlose Höhenverstellung von 43,5 bis 56cm
- Sitzbreite: 41,5cm
- Zertifikat: GS-Geprüfte Sicherheit
- Metallfarbe kräftiges dunkles rot
- Sitz und Lehne Kunststoff schwarzgrau
- harte Rollen, Höhe +2,5cm
- drehbar

Produkt der Planung: VS Modell 03596

Angebotenes Produkt: '..............................................................'
Menge: 1,000 Stk

**2.3.7 Langwandtafel**
Tafel zur Befestigung an der Wand. Tafelfläche schraublos eingefasst mit abgerundeten Aluprofilen und Sicherheitsecken aus Kunststoff, zusätzlich mit Silikon wasserfest abgedichtet.

- B/H 250,4x120,8cm
- Aufstellung: wandmontiert hängend
- Zertifikat: GS-Geprüfte Sicherheit,
  geprüft nach DIN EN 14434
- Tafelfläche 1 Stahlemail weiß ohne Lineatur

Produkt der Planung: VS Modell 66511

Angebotenes Produkt: '..............................................................'
Menge: 1,000 Stk

#### Titel 2.4 Informatik 3

**2.4.1 Computertisch, 140x80cm**
Computertisch mit Kabelkanal über die gesamte Tischbreite. Gestell bestehend aus verschraubten Rund-Stahlrohr-Beinen, d=38mm, mit rundumlaufender Halboval-Stahlrohrzarge.
Mit einer Sichtfuge von 8mm zwischen Tischplatte und Zarge, u.a. zur Aufnahme von Zubehör.
Kabelschacht mit abschließbarer Klappe, die nach oben zu öffnen ist. Befestigung des Kabelschachts über Haltewinkel, die zwischen Tischplatte und Zarge eingeschoben und verschraubt sind. Kabeldurchführung mittels Dichtungsprofil, das über die gesamte Tischbreite zwischen Klappe und Tischplatte verläuft.
Seitliche Kabelkanalabdeckung zur Verkettung abnehmbar.

- Plattenmaße: B/T 140x65cm (rechteckig)
- Gesamtmaße: B/T 140x80cm
- Kabelkanal: B/T 140x15cm
- Plattenstärke: 25mm
- Tischhöhe 76cm
- Bein und Zarge ähnlich weißaluminium RAL 9006
- Spanplatte Dekor.
  Platte aus einer Dreischicht-Gütefeinspanplatte E1
  mit RAL-Gütezeichen nach DIN EN 312,
  beidseitig melaminharzpressbeschichtet,
  hergestellt nach DIN EN 14322 und geprüft nach DIN 68861.
- Plattenstärke 25mm
- Plattenfarbe Dekor grauweiß
- Plattenkante 2,5mm Kunststoff,
  Plattenecken gerundet r= 2,5mm.
- Dekorfarbe Plattenkante grauweiß
- Zylinderschloss, Einheitsschließung
- mit Stellgleiter Kunststoff
- Ausführung Grund- bzw. Einzeltisch
- Lieferung montiert

Produkt der Planung: VS Modell 21417

Angebotenes Produkt: '..............................................................'
Menge: 15,000 Stk

**2.4.2 Computertisch, 70x80cm**
Computertisch mit Kabelkanal über die gesamte Tischbreite. Gestell bestehend aus verschraubten Rund-Stahlrohr-Beinen, d=38mm, mit rundumlaufender Halboval-Stahlrohrzarge.
Mit einer Sichtfuge von 8mm zwischen Tischplatte und Zarge, u.a. zur Aufnahme von Zubehör.
Kabelschacht mit abschließbarer Klappe, die nach oben zu öffnen ist. Befestigung des Kabelschachts über Haltewinkel, die zwischen Tischplatte und Zarge eingeschoben und verschraubt sind. Kabeldurchführung mittels Dichtungsprofil, das über die gesamte Tischbreite zwischen Klappe und Tischplatte verläuft.
Seitliche Kabelkanalabdeckung zur Verkettung abnehmbar.

- Plattenmaße: B/T 70x70cm (rechteckig)
- Gesamtmaße: B/T 70x80cm
- Kabelkanal: B/T 700x15cm
- Plattenstärke: 25mm
- Tischhöhe 76cm
- Bein und Zarge ähnlich weißaluminium RAL 9006
- Spanplatte Dekor.
  Platte aus einer Dreischicht-Gütefeinspanplatte E1
  mit RAL-Gütezeichen nach DIN EN 312,
  beidseitig melaminharzpressbeschichtet,
  hergestellt nach DIN EN 14322 und geprüft nach DIN 68861.
- Plattenstärke 25mm
- Plattenfarbe Dekor grauweiß
- Plattenkante 2,5mm Kunststoff,
  Plattenecken gerundet r= 2,5mm.
- Dekorfarbe Plattenkante grauweiß
- Zylinderschloss, Einheitsschließung
- mit Stellgleiter Kunststoff
- Ausführung Grund- bzw. Einzeltisch
- Lieferung montiert

Produkt der Planung: VS Modell 21416

Angebotenes Produkt: '..............................................................'
Menge: 2,000 Stk

**2.4.3 Kufenstuhl**
Gestell aus einer verwindungsfreien, stabilen Konstruktion aus verschweißten U-förmigen Kufen und Sitzträgerbügel aus Präzisions-Flachoval-Stahlrohr, pulverbeschichtet oder verchromt. Sitz und Lehne aus doppelwandigem, strukturiertem Polypropylen, körpergerecht geformt. Polypropylen ist voll recyclebar. Mit Griffmulde in der Rückenlehne.
Luftpolster-Effekt durch gelochte Sitzober- und Sitzunterfläche. Mit Aufstuhlschutz, um Kratzer und Beschädigungen auf Oberflächen zu vermeiden.

- Sitzhöhe: nach DIN EN 1729-1
  Sitzhöhe 46cm, Normgröße 6, Farbkennzeichnung blau
- Metallfarbe kräftiges dunkles rot
- Sitz und Lehne Kunststoff schwarzgrau
- mit Kunststoffgleiter
- stapelbar (10)

Produkt der Planung: VS Modell 03430

Angebotenes Produkt: '..............................................................'
Menge: 62,000 Stk

**2.4.4 Leichtbautisch, 70x55cm**
Stapelbarer Tisch zur flexiblen Anwendung in Räumen.
Gestell bestehend aus verschweißten Rund-Stahlrohr-Beinen, d=35mm, mit einer umlaufenden Rechteck-Stahlrohrzarge 40x25mm, jeweils pulverbeschichtet. Die Unterseite des Zargenrahmens ist mit einem Stapelschutz und Gleitschutz ausgestattet, um Kratzer und Beschädigungen auf Oberflächen zu vermeiden. Platte und Zargenrahmen sind verschraubt. Durch die paarweise innenstehenden und außenstehenden Tischbeine ist der Tisch stapelbar und kann durch Drehung um 180 Grad ohne Zwischenraum linear aneinandergestellt und mittels eines Zubehörteils verkettet werden.

- Plattenmaße: B/T 70x55cm
- Tischhöhe: nach DIN EN 1729-1 oder DIN EN 527
  Tischhöhe 76cm, Normgröße 6, Farbkennzeichnung blau
- Funktion: stapelbar (8)
- Metallfarbe ähnlich weißaluminium RAL 9006
- Spanplatte Dekor.
  Platte aus einer Dreischicht-Gütefeinspanplatte E1
  mit RAL-Gütezeichen nach DIN EN 312,
  beidseitig melaminharzpressbeschichtet,
  hergestellt nach DIN EN 14322 und geprüft nach DIN 68861.
- Plattenstärke 16mm
- Plattenfarbe Dekor grauweiß
- Mit nahtlos angegossener Polyurethan- Sicherheitskante (PUR).
- PUR-Farbe Plattenkante grau
- 2 Kunststoffgleiter

Produkt der Planung: VS Modell 21090

Angebotenes Produkt: '..............................................................'
Menge: 30,000 Stk

**2.4.5 Lehrerschreibtisch, 150x65cm**
Standsicher geschweißte Vierbeinkonstruktion aus Präzisionsstahl. Beine aus Rundstahlrohr, d=35mm, an einem umlaufenden Zargenrahmen aus Rechteckrohr, 35x25mm. Stahlteile pulverbeschichtet. Einseitig ein Unterschrank mit Tür.

- Plattenmaße: B/T 150x65cm
- Tischbeine: Rundrohr
- Ausstattung: Unterbau mit Tür
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- Montageposition Unterbau rechts
- Korpus aus 19 mm Dreischicht-Gütefeinspanplatten E1
  nach DIN EN 312, beidseitig melaminharzpressbeschichtet mit PVC-freier Kante
- Korpusfarbe Dekor grauweiß
- 1 Einlegeboden, wie Korpus
- Front aus 19 mm Dreischicht-Gütefeinspanplatten E1
  nach DIN EN 312, beidseitig melaminharzpressbeschichtet mit PVC-freier Kante
- Frontfarbe Dekor grauweiß
- Frontkante 1,5mm Kunststoff
- Dekorfarbe Frontkante grauweiß
- Metallbügelgriff vernickelt
- Zylinderschloss, Einheitsschließung
- mit Stellgleiter Kunststoff

Produkt der Planung: VS Modell 23032

Angebotenes Produkt: '..............................................................'
Menge: 1,000 Stk

**2.4.6 Drehstuhl**
Gestell bestehend aus einem 5-strahligen Alufußkreuz.
Stufenlose Sitzhöhenverstellung durch Gasfeder mit Kopfauslösung aus Stahl. Verwindungsfreie, stabile Konstruktion durch U-förmige Lehnenbügel und Sitzträgerbügel aus Präzisions-Flachoval-Stahlrohr.
Stahlteile pulverbeschichtet. Sitzträger dunkelgrau, Gasfeder schwarz beschichtet. Mit extra breiter Sitz- und Lehnenfläche. Sitz und Lehne aus doppelwandigem, strukturiertem Polypropylen, körpergerecht geformt. Polypropylen ist voll recyclebar. Luftpolster-Effekt durch gelochte Sitzober- und Sitzunterfläche. Mit Griffmulde in der Rückenlehne.

- Sitzhöhe: stufenlose Höhenverstellung von 43,5 bis 56cm
- Sitzbreite: 41,5cm
- Zertifikat: GS-Geprüfte Sicherheit
- Metallfarbe kräftiges dunkles rot
- Sitz und Lehne Kunststoff schwarzgrau
- harte Rollen, Höhe +2,5cm
- drehbar

Produkt der Planung: VS Modell 03596

Angebotenes Produkt: '..............................................................'
Menge: 1,000 Stk

**2.4.7 Langwandtafel**
Tafel zur Befestigung an der Wand. Tafelfläche schraublos eingefasst mit abgerundeten Aluprofilen und Sicherheitsecken aus Kunststoff, zusätzlich mit Silikon wasserfest abgedichtet.

- B/H 250,4x120,8cm
- Aufstellung: wandmontiert hängend
- Zertifikat: GS-Geprüfte Sicherheit,
  geprüft nach DIN EN 14434
- Tafelfläche 1 Stahlemail weiß ohne Lineatur

Produkt der Planung: VS Modell 66511

Angebotenes Produkt: '..............................................................'
Menge: 1,000 Stk

#### Titel 2.5 OTGS

**2.5.1 Sitzelement linear**
Linearer Hocker bestehend aus einer Bodenplatte und einem Polster mit Kunstlederbezug. Polster aus Schaumstoff. Bezug: Kunstleder für Innenraummöbel mit intensiver Nutzung. Entspricht erhöhten hygienischen Anforderungen: anti-mikrobiell, anti-bakteriell, anti-mykotisch, wasserdicht und pflegeleicht. Geprüft nach EN 1021 Teil 1 und 2. Einzelne Elemente aus der Serie können zu ganzen Sitz-Schranklandschaften kombiniert werden.

- B/T: 105,5x52,8cm
- Sitzhöhe: nach DIN EN 1729-1
- Sitzhöhe 46cm, Normgröße 6, Farbkennzeichnung blau
- Bezug: grau, Kunstleder, Mehrschichtverbund (PVC),
  Trägermaterial: Polyamid-Jersey
  Scheuertouren: größer gleich 120.000
  Breite; Gewicht: 1400 mm; 1092 g/lfm, 780 g/m²
  Brandschutznachweise: EN 1021-1 (P-c, Zigarettentest),
  EN 1021-2 (P-b, Streichholztest), NFPA 260, CAL 117 Umweltnachweise: recyclebar
- Brandschutz nach DIN 66084 Klasse P-b/P-c
- mit Kunststoffgleiter
- Zertifikat: GS-Geprüfte Sicherheit

Produkt der Planung: VS Modell 09328

Angebotenes Produkt: '..............................................................'
Menge: 6,000 Stk

**2.5.2 Sitzelement 60 Grad**
Bogenförmiger Hocker bestehend aus einer Bodenplatte und einem Polster mit Kunstlederbezug. Polster aus Schaumstoff. Bezug: Kunstleder für Innenraummöbel mit intensiver Nutzung. Entspricht erhöhten hygienischen Anforderungen: anti-mikrobiell, anti-bakteriell, anti-mykotisch, wasserdicht und pflegeleicht. Geprüft nach EN 1021 Teil 1 und 2. Einzelne Elemente aus der Serie können zu ganzen Sitz-Schranklandschaften kombiniert werden.

- B/T: 109,9x52,8cm
- Radius: 57,2/110cm
- Sitzhöhe: nach DIN EN 1729-1
  Sitzhöhe 46cm, Normgröße 6, Farbkennzeichnung blau
- Bezug: grau, Kunstleder, Mehrschichtverbund (PVC), Trägermaterial: Polyamid-Jersey
  Scheuertouren: größer gleich 120.000
  Breite; Gewicht: 1400 mm; 1092 g/lfm, 780 g/m²
  Brandschutznachweise: EN 1021-1 (P-c, Zigarettentest),
  EN 1021-2 (P-b, Streichholztest), NFPA 260, CAL 117 Umweltnachweise: recyclebar
- Brandschutz nach DIN 66084 Klasse P-b/P-c
- mit Kunststoffgleiter
- Zertifikat: GS-Geprüfte Sicherheit

Produkt der Planung: VS Modell 09329

Angebotenes Produkt: '..............................................................'
Menge: 11,000 Stk

**2.5.3 Halbschrank 60°**
Schrankmodul bestehend aus einem verleimten bogenförmigen (60°) Korpus mit 1 Mittelwand, auf einer Stahltraverse.
Mit Lochreihenbohrung (25mm) für Einlegeböden. Sichtrückwand aus Lochblech, epoxydharz-pulverbeschichtet. Kantenausführung mit 2,5mm PVC-freier Kunststoffkante farbgleich zum Dekor. Einzelne Elemente aus der Serie können zu ganzen Sitz-Schranklandschaften kombiniert werden.

- B/H/T: 152,6x110,2x42,5cm
- Radius: 111/153,5cm
- 2 Schiebegriffe
- Metallfarbe Griff weißaluminium RAL 9006
- Korpus aus 19 mm Dreischicht-Gütefeinspanplatten E1
  nach DIN EN 312, beidseitig melaminharzpressbeschichtet mit PVC-freier Kante
- Korpusfarbe Dekor grauweiß
- fahrbar, mit Technikrolle d=10cm
- Sichtrückwand Lochblech
- Sichtrückwand grauweiß RAL 9002
- Mit Magneten zur Verkettung. Seitlich, an den Außenseiten, zwei Magnete zum Andocken weiterer Schrankelemente.
- Reihe 1: 2 Einlegeböden wie Korpus
- Reihe 2: 2 Einlegeböden wie Korpus
- Zertifikat: GS-Geprüfte Sicherheit

Produkt der Planung: VS Modell 45293

Angebotenes Produkt: '..............................................................'
Menge: 3,000 Stk

**2.5.4 Beistellmöbel**
Beistellmöbel mit integriertem Stauraum bestehend aus einem tiefgezogenen, konischen Korpus aus thermoplastischem Kunststoff ABS und einer HPL-Vollkernplatte. Die abnehmbare Platte liegt lose auf dem Korpusrand und wird durch eine umlaufende Nut auf dem Korpus zentriert. Der Korpus bietet viel Stauraum, z.B. für Produkte aus der Serie bodennahes Lernen.

- Durchmesser oben: 63cm
- Durchmesser unten: 47,3cm
- Höhe: 40cm nach DIN EN 1729
- Plattenstärke: 13mm
- mechanische Sicherheitsprüfung: nach DIN EN 16121
- Funktion: stapelbar
- schwarzgrau
- HPL-Vollkernplatte. Dekorative Hochdruck-Schichtstoffplatte entsprechend EN 438 mit einer Melaminharzdeckschicht.
- Plattenstärke 13mm
- Flächenfarbe grauweiß

Produkt der Planung: VS Modell 01486

Angebotenes Produkt: '..............................................................'
Menge: 1,000 Stk

**2.5.5 Kufenstuhl**
Gestell aus einer verwindungsfreien, stabilen Konstruktion aus verschweißten U-förmigen Kufen und Sitzträgerbügel aus Präzisions-Flachoval-Stahlrohr, pulverbeschichtet oder verchromt. Sitz und Lehne aus doppelwandigem, strukturiertem Polypropylen, körpergerecht geformt. Polypropylen ist voll recyclebar. Mit Griffmulde in der Rückenlehne.
Luftpolster-Effekt durch gelochte Sitzober- und Sitzunterfläche. Mit Aufstuhlschutz, um Kratzer und Beschädigungen auf Oberflächen zu vermeiden.

- Sitzhöhe: nach DIN EN 1729-1
  Sitzhöhe 46cm, Normgröße 6, Farbkennzeichnung blau
- Metallfarbe kräftiges dunkles rot
- Sitz und Lehne Kunststoff schwarzgrau
- mit Kunststoffgleiter
- stapelbar (10)

Produkt der Planung: VS Modell 03430

Angebotenes Produkt: '..............................................................'
Menge: 20,000 Stk

**2.5.6 Tisch, 180x90cm**
Standsicher geschweißte Vierbeinkonstruktion aus Präzisionsstahl. Beine aus Rundstahlrohr, d=35mm, an einem umlaufenden Zargenrahmen aus Rechteckrohr, 35x25mm. Stahlteile pulverbeschichtet.

- Plattenmaße: B/T 180x90cm
- Tischbeine: Rundrohr
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- mit Kunststoffgleiter

Produkt der Planung: VS Modell 23096

Angebotenes Produkt: '..............................................................'
Menge: 8,000 Stk

**2.5.7 Lehrerschreibtisch, 150x65cm**
Standsicher geschweißte Vierbeinkonstruktion aus Präzisionsstahl. Beine aus Rundstahlrohr, d=35mm, an einem umlaufenden Zargenrahmen aus Rechteckrohr, 35x25mm. Stahlteile pulverbeschichtet. Einseitig ein Unterschrank mit Tür.

- Plattenmaße: B/T 150x65cm
- Tischbeine: Rundrohr
- Ausstattung: Unterbau mit Tür
- Tischhöhe 76cm, Normgröße 6, Farbkennzeichnung blau
- Metallfarbe ähnlich weißaluminium RAL 9006
- Spanplatte Dekor.
  Platte aus einer Dreischicht-Gütefeinspanplatte E1
  mit RAL-Gütezeichen nach DIN EN 312,
  beidseitig melaminharzpressbeschichtet,
  hergestellt nach DIN EN 14322 und geprüft nach DIN 68861.
- Plattenstärke 19mm
- Plattenfarbe Dekor grauweiß
- Plattenkante 2,5mm Kunststoff,
  Plattenecken gerundet r= 2,5mm.
- Dekorfarbe Plattenkante grauweiß
- Montageposition Unterbau rechts
- Korpus aus 19 mm Dreischicht-Gütefeinspanplatten E1
  nach DIN EN 312, beidseitig melaminharzpressbeschichtet mit PVC-freier Kante
- Korpusfarbe Dekor grauweiß
- 1 Einlegeboden, wie Korpus
- Front aus 19 mm Dreischicht-Gütefeinspanplatten E1
  nach DIN EN 312, beidseitig melaminharzpressbeschichtet mit PVC-freier Kante
- Frontfarbe Dekor grauweiß
- Frontkante 1,5mm Kunststoff
- Dekorfarbe Frontkante grauweiß
- Metallbügelgriff vernickelt
- Zylinderschloss, Einheitsschließung
- mit Stellgleiter Kunststoff

Produkt der Planung: VS Modell 23032

Angebotenes Produkt: '..............................................................'
Menge: 1,000 Stk

**2.5.8 Drehstuhl**
Gestell bestehend aus einem 5-strahligen Alufußkreuz.
Stufenlose Sitzhöhenverstellung durch Gasfeder mit Kopfauslösung aus Stahl. Verwindungsfreie, stabile Konstruktion durch U-förmige Lehnenbügel und Sitzträgerbügel aus Präzisions-Flachoval-Stahlrohr.
Stahlteile pulverbeschichtet. Sitzträger dunkelgrau, Gasfeder schwarz beschichtet. Mit extra breiter Sitz- und Lehnenfläche. Sitz und Lehne aus doppelwandigem, strukturiertem Polypropylen, körpergerecht geformt. Polypropylen ist voll recyclebar. Luftpolster-Effekt durch gelochte Sitzober- und Sitzunterfläche. Mit Griffmulde in der Rückenlehne.

- Sitzhöhe: stufenlose Höhenverstellung von 43,5 bis 56cm
- Sitzbreite: 41,5cm
- Zertifikat: GS-Geprüfte Sicherheit
- Metallfarbe kräftiges dunkles rot
- Sitz und Lehne Kunststoff schwarzgrau
- harte Rollen, Höhe +2,5cm
- drehbar

Produkt der Planung: VS Modell 03596

Angebotenes Produkt: '..............................................................'
Menge: 5,000 Stk
